# Dacharbeiten Bhf Rodheim
Angebotsaufforderung (GAEB 90, DA83)
Eröffnung: 31.03.26 11:00
Ende der Zuschlagsfrist: 08.05.26
Währung: EUR
Auftraggeber: Magistrat der Stadt Rosbach Baumanagement II Homburger Str.

## Dacharbeiten Bhf Rodheim

*Hinweis*
Die Stadt Rosbach v.d.H. plant die Sanierung der
Dachflächen des denkmalgeschützten Bahnhofsgebäudes in
Rosbach-Rodheim.
Es handelt sich um ein steil geneigtes Satteldach mit
Zwerchhaus und verschieferten Giebeln sowie zwei
eingeschossige Anbauten mit Satteldächern sowie einem
Pultdach zum Bahnsteig hin.
Die Verschieferung bzw. Biberschwanzdeckung und
Bituminöse Abdichtung sowie die Unterkonstruktion der
Dachflächen sollen rückgebaut werden
Die Dachflächen erhalten eine neue Verschieferung in
Deutscher Deckung bzw. Biberschwanzdeckung aufgebaut
werden.

Eine bauphysikalische Bewertung des Dachaufbaues
Haupthaus liegt vor, die Abstimmung mit dem
Denkmalschutz ist erfolgt.

Baustrom und Baustellen-WC ist bauseits vorhanden.

Ansprechpartner:

Bauleitung
Architekturbüro Heier
Rieslingweg 10
61206 Wöllstadt
Tel  06034-938 4054
Mobil 0172-9818903
info@aheier.de

Bauphysik, Statik
Ingenieurbüro Hölß
Haupstr. 19
35625 Hüttenberg
06403-977480
ing-buero@ak-hoelss.de

SiGeKo
Ingenieurbüro Müllerklein
Laubestraße 9
60594 Frankfurt
Tel: 069 / 1 33 99 497
Mobil: 0176 / 233 295 20
e-mail: info@ing-am.de

*Hinweis*
VORBEMERKUNGEN

ACHTUNG: Das Gebäude befindet sich in unmittelbarer
Nähe zur Bahnstation, der sich in Betrieb befindet. Die
Regionalbahn verkehrt in regelmäßigen Abständen.
Vorgaben und Richtlinien der Bahn sind zu beachten.

Es handelt sich außerdem um ein bewohntes und
bewirtschaftetes Gebäude. Eine Privatwohnung befindet
sich im Ober- und Dachgeschoss. Geöffnete Dachflächen
müssen vor eindringendem Wasser jederzeit geschützt
werden!
Im Erdgeschoss befindet sich ein Weinhandel mit
Publikumsverkehr und Verzehrmöglichkeit im
Außenbereich, hier ist besondere Vorsicht geboten.
 Ebenfalls im Erdgeschoss ist das Jugendzentrum mit
wechselnden Nutzungszeiten angesiedelt.
Es ist jederzeit Rücksicht auf tlw. ortsfremde Personen
rund um die Baustelle zu nehmen.

Der vorliegende Leistungsbeschrieb basiert auf den
- jeweils aktuellen Werks- und Verlegerichtlinien und
  weiteren zutreffenden Fachregeln, Anwendungs- und
  Stoffnormen in der jeweils gültigen Fassung, wie
  z.B. den Richtlinien für die Planung und Ausführung
  von Dächern mit Abdichtungen
- Regeln für Abdichtungen- vom Deutschem
  Dachdeckerhandwerk; der DIN 18531 (Dachabdichtung)
  DIN 18195 (Bauwerksabdichtung), DIN V 20000-201 und
  DIN V 20000-202, sowie dem aktuell gültigen GEG.
- Das Regelwerk des Deutschen Dachdeckerhandwerks
(Zentralverband des Deutschen Dachdeckerhandwerks e.V.)
- DIN EN 12326-1 und -2
- Produktdatenblätter und Prüfzeugnisse
- Schiefer-Bibel ( z.B. Rathscheck)

Der Stand der Technik ergibt sich u.a. aus:
- Verlegerichtlinien
- Einbauanleitungen
- Schiefer-Bibel (Rathscheck)
Die in den Positionen beschriebenen Leistungen
verstehen sich einschl. aller zur Herstellung
notwendigen Materialien, in fix und fertiger Arbeit;
es sei denn, es ist ausdrücklich etwas anderes
vermerkt.

Verbundblech- und sonstige Metallprofile, Holzbohlen
oder andere Konstruktionsteile sind mit auf den
Untergrund abgestimmten Befestigungsmitteln in der
Tragkonstruktion zu befestigen. Abstand der
Befestigungen und die Auszugsfestigkeit müssen den
Forderungen aus DIN EN 1991 1-4/ NA oder den
Herstellerrichtlinien entsprechen.

Die Einhaltung der Unfallverhütungsvorschriften der
Bauberufsgenossenschaft ist sicherzustellen und werden
durch
einen eingesetzten SiGeKo kontrolliert.
Die hierfür notwendigen Maßnahmen müssen, wenn in der
Leistungsbeschreibung nicht aufgeführt,
separat angeboten werden.

Für die eingesetzten Materialien pflichtet sich der
AN, mit den jeweiligen Herstellern in Verbindung zu
treten und nach deren Vorschriften und/oder unter
Einhaltung aller rechtsgültigen DIN-Vorschriften zu
arbeiten.

Vorgesehener Baubeginn:
Anfang Mai 2026 (je nach Witterung)

Vorgesehene Fertigstellung:
Anfang Juli 2026

### 10 Baustelleneinrichtung

**10.0010 Baustelleneinrichtung**
Einrichten der Baustelle.
Die Baustelleneinrichtung ist auf dem von der
Bauleitung zugewiesenen Platz zu errichten,
Lagerstätten sind sehr eingeschränkt und ggf. hinten
auf der z. T. wassergebundenen Fläche möglich.

Das Gebäude ist bewohnt und bewirtschaftet, aufgrund
der Vinothek (Weinhandel) und des Jugendzentrums ist
mit dauerhaftem Personenaufkommen um und in dem Gebäude
zu rechnen.
Ferner liegt das Gebäude direkt an der Bahnstation, die
sich in dauerhafter Nutzung durch die Regionalbahn
befindet.

In unmittelbarer Gebäudenähe sind Lagerstätten nur sehr
begrenzt möglich. Weitere Lagerstätten sind auf der
z.T. wassergebundenen Fläche möglich und in jedem Fall
vorher mit der Bauleitung eindeutig festzulegen.

Bei der Kalkulation ist das Vorbereiten und Sichern
sowie das Wiederherrichten des Freigeländes,
insbesondere die Prüfung der Tragfähigkeit des
Untergrundes zu berücksichtigen und wird nicht
gesondert vergütet.

Liefern, aufstellen, anschließen, vorhalten, warten und
wieder abbauen für den gesamten Zeitraum der
Dacharbeiten gemäß Vorbemerkungen.

- alle notwendigen Beschilderungen der
  Baustelleneinrichtung und der Arbeitsbereiche wie
z.B.
  "Baustelle betreten verboten"
  BG-Schriften, ArbStättV etc.
- Wasseranschluss mit Zähleinrichtungen
- Medienleitungen für Strom, Wasser und Abwasser
  einschließlich Unterverteilungen
- allgemeine Baustellenbeleuchtung und
  Arbeitsplatzbeleuchtung, Schalter, elektrische
  Zuleitungen, sofern erforderlich
Inkl. aller Maschinen, Materialien und Nebenleistungen.
Menge: 1,000 psch

**10.0020 Bauzaun, ca. 2,00 m hoch**
*** Bedarfsposition ohne GB
Bauzaun (Drahtgitterzaun) anliefern, aufbauen, für die
Dauer der Sanierungsarbeiten vorhalten und nach
Beendigung der Arbeiten wieder abbauen. Die einzelnen
Stücke sind mit zugehörigen Klemmen doppelt zu
verbinden.
Höhe ca. 2 m. Der Zaun darf sich nur im Zugangsbereich
öffnen lassen und muss über abschließbare Schlupftüren
verfügen.

Grundstandzeit: 12 Wochen

In den Einheitspreis ist das Erstellen eines für alle
Baustellenfahrzeuge ausreichend breiten Tores
einzukalkulieren. Das Tor  ist  mit einem am
Zaunelement befestigten Zahlenschloss abschließbar zu
halten. Die Funktion des Schlosses ist regelmäßig zu
prüfen und es ist ggf. zu ersetzen.

Inkl. Beleuchtung und aller Maschinen, Materialien und
Nebenleistungen.
Menge: 30,000 m

**10.0030 Materialaufzug bis zur Traufhöhe**
Material-Aufzug bis zur Traufhöhe aufstellen
und für die Dauer der Arbeiten vorhalten.
senkrechte Höhe bis ca. 8 m für
Dacharbeiten und Fassadenarbeiten im Außenbereich ggf.
in Abstimmung mit dem Gerüstbauer.
Einzukalkulieren ist ein einmaliger Umbau.

Inkl. aller Maschinen, Materialien und Nebenleistungen.
Abrechnung erfolgt jeweils für ein Rollgerüst innen und
außen.
Menge: 1,000 St

### 20 Abrissarbeiten

**20.0010 Demontage Dachaufbau Satteldach Schiefer**
Kompletter Schiefer-Dachaufbau des vorhandenen
Satteldachaufbaus des Hauptgebäudes aufnehmen, Schutt
fachgerecht vom Dach transportieren und entsorgen. Der
anfallende Schutt ist gemäß den örtlichen Bestimmungen
zu entsorgen.
Eine jederzeit funktionable Sicherung gegen Regen und
Wind ist einzukalkulieren, das Dachgeschoss ist
bewohnt!

Aufbau bestehend aus der 50° geneigten Dachfläche mit
Schieferdeckung, Bitumenbahn und Schalung.

Sämtliche An- und Abschlüsse an aufgehende Bauteile,
Bleche, Kehlbleche, Dachhaken, Schneefanggitter,
Aufbauten wie Rohrstücke, Anschlüsse aus Metall oder
hochgeführten Abdichtungsbahnen bei Durchdringungen wie
Rohrstücken etc. einschließlich vorhandener Kappleisten
und anhaftender Fugenmasse sind mit zu demontieren und
zu entsorgen/der Verwertung zuzuführen.

Der PAK-Gehalt der bituminösen Bahnen wird durch eine
Beprobung durch das AB Heier ermittelt. Die Entsorgung
von entsorgungsrelevant PAK-haltigen Material (über 50
mg/kg TS PAK)  wird in separater Position als ZULAGE
vergütet.

Die Entsorgung nicht entsorgungsrelevant belasteter
Dachabdichtung ist mit einzukalkulieren.

Incl. aller Materialien, Maschinen und Entsorgung /
Verwertung und Vorlage des Entsorgungsnachweises.
Menge: 160,000 m2

**20.0020 Demontage Dachaufbau Satteldach Schiefer Jugendclub**
Kompletter Dachaufbau des vorhandenen Satteldachaufbaus
aufnehmen und entsorgen, Aufbau bestehend aus der 24°
geneigten Dachfläche des eingeschossigen Jugendclubs
mit Schieferdeckung, Bitumenbahn und Schalung.

Sämtliche An- und Abschlüsse an aufgehende Bauteile,
Bleche, Kehlbleche, Dachhaken, Schneefanggitter,
Aufbauten wie Rohrstücke, Anschlüsse aus Metall oder
hochgeführten Abdichtungsbahnen bei Durchdringungen wie
Rohrstücken etc. einschließlich vorhandener Kappleisten
und anhaftender Fugenmasse sind mit zu demontieren und
zu entsorgen/der Verwertung zuzuführen.

Der PAK-Gehalt der bituminösen Bahnen wird durch eine
Beprobung durch das AB Heier ermittelt. Die Entsorgung
von PAK-haltigen Material (über 50 mg/kg TS PAK)  wird
in separater Position als ZULAGE  vergütet.

Die Entsorgung nicht entsorgungsrelevant belasteter
Dachabdichtung ist mit einzukalkulieren.

Incl. aller Materialien, Maschinen und Entsorgung /
Verwertung und Vorlage des Entsorgungsnachweises.
Menge: 67,000 m2

**20.0030 Demontage Dachaufbau geneigte Dächer mit Biberschwanzdeckung**
Biberschwanzdeckung, Lattung, Konterlattung,
Unterspannbahn  des vorhandenen Dachaufbaus aufnehmen
und entsorgen, bis ca. 24° geneigte Dachflächen der
eingeschossigen Vinothek sowie der Überdachung an der
Bahnsteigseite.

Eine jederzeit funktionable Sicherung gegen Regen und
Wind ist einzukalkulieren, das Erdgeschoss ist
dauerhaft genutzt!

Sämtliche An- und Abschlüsse an aufgehende Bauteile,
Bleche, Kehlbleche, Dachhaken, Schneefanggitter,
Aufbauten wie Rohrstücke, Anschlüsse aus Metall oder
hochgeführten Abdichtungsbahnen bei Durchdringungen wie
Rohrstücken etc. einschließlich vorhandener Kappleisten
und anhaftender Fugenmasse sind mit zu demontieren und
zu entsorgen/der Verwertung zuzuführen.

Incl. aller Materialien, Maschinen und Entsorgung /
Verwertung und Vorlage des Entsorgungsnachweises.
Menge: 95,000 m2

**20.0040 Demontage Dachaufbau Flachdach**
Dachaufbau des Flachdaches ca. 14° beim eingeschossigen
Jugendclub aufnehmen und entsorgen.

Geklebt verlegter Schichtenaufbau bestehend aus
Bitumenabdichtung /Kunststoffabdichtung, Dämmung und
Dampfsperre schichtweise aufnehmen und fachgerecht nach
den aktuellen Vorschriften entsorgen.
Dämmung bis ca. 120 mm  Styropordämmung (HBCD-Analytik
wird im Zuge des Ausbaues durchgeführt)

Sämtliche An- und Abschlüsse an aufgehende Bauteile,
Bleche, Aufbauten wie Rohrstücke, Anschlüsse aus Metall
oder hochgeführten Abdichtungsbahnen bei
Durchdringungen wie Rohrstücken etc. einschließlich
vorhandener Kappleisten und anhaftender Fugenmasse sind
mit zu demontieren, vorhandene Keile sind auszubrechen
und zu entsorgen/der Verwertung zuzuführen.

Der PAK-Gehalt der bituminösen Bahnen sowie der
HBCD-Gehalt der Dämmung wird durch eine Beprobung
ermittelt.

Die Entsorgung der nicht entsorgungsrelevant belasteter
Dachabdichtung und Dämmung ist mit einzukalkulieren.

Incl. aller Materialien, Maschinen und Entsorgung /
Verwertung  und Vorlage des Entsorgungsnachweises.
Menge: 40,000 m2

**20.0050 Zulage für Entsorgung PAK-haltiger Abdichtung**
Zulage für die fachgerechte Entsorgung PAK-haltiger
Abdichtungsstoffe der Dachpositionen bei gemäß
Beprobung durch das AB Heier über 50 mg/kg TS PAK.
Menge: 0,500 t

**20.0060 ZULAGE: Dachdämmung HBCD-haltig Entsorgung**
ZULAGE zur Pos. Demontage Dachaufbau für
Dachdämmung: Demontage von EPS-Dämmung als Auflage der
Betondecke.
Dämmstoffstärke im Mittel ca. 120 mm.
Incl. aller Materialien, Maschinen und Entsorgung gemäß
den Hinweisen zur Handhabung POP-/HBCD-haltiger Abfälle
vom RP Darmstadt sowie der
POP-Abfall-Überwachungsverordnung, Vorlage der
Entsorgungsnachweise und Begleit- und Übernahmescheine.
Menge: 40,000 m2

**20.0070 Sirene sichern**
Dachmontierte Sirene, aktuell in Betrieb,
vor Beschädigungen schützen.
Menge: 1,000 St

**20.0080 Fallrohr entfernen und entsorgen**
Vorhandene Regenfallrohre aus Zinkblech,
NW ca. 100, einschl. aller Befestigungsmittel
nach Angabe demontieren und entsorgen.
Eine provisorische Entwässerung ist zwingend während
der Bauphase sicherzustellen.
Menge: 55,000 m

**20.0090 Dachrandabschluss entfernen alle Dächer**
Dachrandabschluss unabhängig von der tatsächlichen
Abwicklung einschl. aller Befestigungen, Rinnen etc.
entfernen. Incl. aller Materialien, Maschinen und
Entsorgung / Verwertung.
Menge: 64,000 m

**20.0100 Dunstrohre/Abläufe entsorgen**
Dunstrohre, Abläufe etc.  komplett ausbauen.
Incl. aller Materialien, Maschinen und Entsorgung /
Verwertung.
Menge: 3,000 St

**20.0110 Demontage von Dachflächenfensten**
Demontage von Dachflächenfenstern unterschiedlicher
Größe.
Menge: 3,000 St

**20.0120 Vorhandene Kamineinfassung ausbauen, abtransportieren**
Vorhandene Kamineinfassung ausbauen und
abtransportieren.
Menge: 1,000 Stk

**20.0130 Demontage Wandverkleidung Schiefer Giebel**
Fassadenverkleidung aus Schiefer einschl.
Unterkonstruktion Schalung an den Giebelseiten lösen
einschl. aller Befestigungen, aufnehmen und entsorgen.
Menge: 34,000 m2

### 30 Dachdeckung Vorbereitung und Dämmung

**30.0010 Schalung Holz oder Holzwerkstoff kontrollieren**
Prüfen und reinigen der vorhandenen Dachschalung
einschl. Traufschalung und Schalung der
Giebelwandflächen von Hauptgebäude und Jugendzentrum.
Die nicht schadhafte Schalung ist mit verzinkten
Drahtstiften nachzunageln. Es ist eine Vollschalung zu
gewährleisten. Unbrauchbare Bereiche aufnehmen und
entsorgen.
Sofern die Schalung des Hauptdaches entfernt wird,
entfällt diese Pos. im Hauptdach, die m²-Minderung
führt nicht zu einem veränderten Einheitspreis.
Menge: 304,000 m2

**30.0020 Holzschalung Ersatzlieferung**
Schadhafte Schalung und geöffnete Stellen auswechseln.
Es ist eine Vollschalung von mind. 24 mm Nenndicke zu
verwenden.
Schalung liefern und vollflächig auf die vorhandene
Unterkonstruktion aufbringen.
Menge: 100,000 m2

**30.0030 Holzbohlen kontrollieren, aufnehmen**
*** Bedarfsposition ohne GB
Holzbohlen kontrollieren ggf. nachbefestigen,
unbrauchbare
Bereiche aufnehmen und entsorgen.
Menge: 30,000 m

**30.0040 Holzbohlen Ersatzlieferung**
*** Bedarfsposition ohne GB
Holzbohlen Ersatzlieferung
Holzbohle als Ersatz zur vorherigen Pos.
liefern und mit auf den Untergrund
abgestimmten Befestigungsmitteln montieren.
Menge: 20,000 m

**30.0050 klimavariable Dampfbremsbahn zwischen den Sparren**
geneigte Dachfläche ca. 50 Grad: klimavariable
Dampfbremse mit feuchtevariablem sd-Wert 14 m,
feuchtevariabel 0,25- >25 m
Fabrikat Intello Pro Clima oder gleichwertig zwischen
den Sparren 120 mm stark einbauen.
Unterseitiger Ausbau ist zu schützen. Aufbau von innen:
Gipskartonplatte, Luftschicht/Lattung, Verlegung PRo
Clima Intello oder gleichwertig.
Die Bahnen können ohne Durchhang verlegt werden. Die
Verlegung soll weitestgehend faltenfrei nach
Herstellervorschrift erfolgen.
Die Bahnen werden mit einer Überlappung von ca. 10 cm
verlegt.
Die Befestigung kann mit Klammern oder Breitkopfstiften
erfolgen. Tackerklammer sollen 10 mm breit und 8 mm
lang sein und in einem Abstand von 10-15 cm gesetzt
werden.
Direkt unterhalb der Bahn ist zu gewährleisten, dass
die quer verlaufende Lattung einen Abstand von max. 50
cm nicht überschreitet, um das Gewicht des Dämmstoffes
abzutragen.
Die Verklebung der Fugen und An- und Abschlüsse an
Dachfenster oder aufgehende Bauteile und Kabel- oder
Rohrdurchführungen soll mit Systemklebeband, geprüft
schadstoffarm, mittig auf dem Überlappungsstoß auf der
glatten Schriftseite der Bahn erfolgen. (nach innen
zeigend)
Verklebungen müssen dauerhaft spannungs- und lastfrei
sein.
Falten dürfen nicht überklebt, sondern müssen
aufgeschnitten und neu überklebt werden.

Einschl. Anschlüsse an verputzte Wände, Pfetten etc.
mit System-Anschlusskleber weichmacherfrei und geprüft
schadstoffarm nach Herstellervorschrift herstellen.

Sämtliches erforderliches Material liefern und
fachgerecht zwischen den Sparren und um die Sparren
herum einbauen.
Es wird nach Dachflächenaufsicht abgerechnet unabhängig
von der genauen Lage und Anzahl der Sparren,
standardmäßig beträgt der Zwischenraum ca. 60 cm.
Menge: 158,000 m2

**30.0060 Dachflächen zwischen Sparren mit Mineralwolle füllen**
geneigte Dachfläche ca. 50 Grad zwischen den Sparren
120 mm stark vollflächig mit Wärmedämmung Mineralwolle
WLG035  füllen. Unterseitiger Aufbau ist zu schützen.
Aufbau von innen:
Gipskartonplatte, Luftschicht/Lattung und Verlegung PRo
Clima Intello oder gleichwertig der vorigen Position.
Menge: 158,000 m2

**30.0070 Dachflächen zwischen Sparren mit Perlite füllen**
*** Bedarfsposition ohne GB
geneigte Dachfläche ca. 50 Grad zwischen den Sparren
120 mm stark vollflächig mit Wärmedämmung als
Perliteschüttung füllen. Unterseitiger Aufbau ist zu
schützen. Aufbau von innen:
Gipskartonplatte, Luftschicht/Lattung und Gipsmörtel
auf Holzspan- bzw. Rohrgeflecht ca. 20 mm auf Sparren.
tlw. vorhandene Perliteschüttung ist auf Funktion zu
prüfen.
Menge: 158,000 m2

**30.0080 Dachflächen mit Aufsparrendämmung belegen**
geneigte Dachfläche ca. 50 Grad mit  Wärmedämmung als
Aufsparrendämmung belegen.
Fabrikat: (oder gleichwertig) Pavatex Pavatherm
Holzwolledämmung 80 mm stark
Druckfeste Unterdeckplatte nach DIN EN 13171 im
Trockenverfahren hergestellt, liefern und mit dicht
gestoßenen Fugen (Feder zeigt zum First) nach
Herstellerangaben auf PAVATHERM-Dämmplatten verlegen.
Die schub- und sogsichere Befestigung mittels
Konterlatte erfolgt durch die Dämmung in den Sparren,
gemäß Typenstatik der Befestigungsmittelhersteller.
Lieferung und fachgerechte Verlegung inklusive aller
An- und Abschlüsse und Befestigungen.
Menge: 158,000 m2

**30.0090 Aufsparrendämmung verschalen**
geneigte Dachfläche ca. 50 Grad auf der
Aufsparrendämmung vollflächig verschalen. Stärke 20 mm.
Einschl. Lieferung und aller An- und Abschlüsse,
Anpassungen in Kehlen, Graten und Dachfenstern etc.,
einschl. Befestigungen.
Menge: 158,000 m2

**30.0100 Dachflächen mit Aufsparrendämmung belegen**
*** Bedarfsposition ohne GB
geneigte Dachfläche ca. 50 Grad mit  Wärmedämmung als
Aufsparrendämmung belegen.
Fabrikat: (oder gleichwertig) Linitherm PAL N+F
PU-Hartschaum Alukaschiert 80 mm stark
Dämmkern: PU-Hartschaum nach DIN EN 13165; Nennwert der
Wärmeleitfähigkeit ?d = 0,022 W/(mK); Brandverhalten
Klasse E nach DIN EN 13501-1 bzw. B2 nach DIN 4102-1;
Anwendungstyp DAD, beidseitige Aluminiumdeckschicht mit
Nut- und Federverbindung, längsseitig mit zusätzlichen
Steckverbindungen mit 6 cm Überdeckung.
Lieferung und fachgerechte Verlegung inklusive abkleben
der Querstöße mit Fugenband, einschl. Befestigungen.
Menge: 158,000 m2

**30.0110 Ausführung Anschlüsse HW-Platten**
Stumpfe Anschlüsse der Unterdeckplatten wie Firste,
Grate, Kehlen und Durchdringungen durch Dachfenster,
Rohr- oder Kabeldurchführungen herstellen und bei
trockener Witterung mit systemzugehörigem
Butylkautschukband inkl. Primer dauerhaft wasser- und
wetterfest abdichten.
Lösemittelfreier Primer bei porösen aber trockenen und
staubfreien Dämmelementen bzw. Unterdeckplatten aus
Holzfasern oder anderen porösen Kontaktflächen (z.B.
Mauerwerk, Beton) auftragen und ablüften lassen.
Butylkautschukband anbringen und mittels Roller fest
anpressen.
Die Verarbeitungsrichtlinien des Herstellers sind zu
beachten!

BEI FEUCHTER WITTERUNG:
Stumpfe Anschlüsse der Unterdeckplatten wie Firste,
Grate oder Kehlen und Durchdringungen bei feuchter
Witterung/Plattenoberfläche mit systemzugehörigem
Butylkautschukband inkl. Haftvermittler dauerhaft
wasser- und wetterfest abdichten.
PAVATAPE o.glw. auf 1 m ablängen, Trennpapier
halbseitig entfernen, zwei Kleberaupen PAVACOLL o.glw.
auf PAVATAPE aufbringen. Butylkautschukband anbringen
und mittels Roller fest anpressen. Zweite Hälfte des
Trennpapiers entfernen, Verklebung wie auf erster
Hälfte ausführen.
Speziell geeignet auf feuchten Untergründen wie
Unterdeckplatten, Mauerwerk, Beton usw.
Die Verarbeitungsrichtlinien des Herstellers sind zu
beachten!
Menge: 45,000 m

**30.0120 First und Kehlen Aufsparrendämmung**
*** Bedarfsposition ohne GB
First / Kehle / Grat: An den Kehlen sowie am First bzw.
an den Graten die Dämmplatten winkelhalbierend, mit
geringer Kerbenöffnung nach oben zuschneiden, mit
Spritzschaum ausschäumen und die Oberseite mit zum
System passenden Klebeband alterungsbeständig auf
Butyl-Kautschuk-Basis abkleben einschl. Lieferung
Spritzschaum und Butyl-Klebeband.
Menge: 22,000 m

**30.0130 Anschluss Dachfenster Aufsparrendämmung**
*** Bedarfsposition ohne GB
Anschluss zu den Dachflächenfenstern fachgerecht
ausbilden. Innen luftdichter Anschluss und außenseitig
regensicheren Anschluss herstellen einschl. Lieferung
Anschlussmaterialien, z.B. LITEC DDZ, LINITHERM
Klebebänder, Dampfsperrschürze.
Dachfenster bis ca. 94x118 cm.
Menge: 4,000 St

**30.0140 Ortgangbrett**
Ortgangbrett einseitig gehobelt, 21 mm dick,
befestigen, Breite ca. 20 cm.
Menge: 65,000 m

**30.0150 Notabdeckung vor Aufbringen Dampfsperre**
Dachfläche schützen durch Verlegen einer reißfesten
PE-Folie sowie Beschweren mit Schalplatten oder
Seekiefer-platten, dicht gestossen und entsprechende
Sicherung gegen Abheben.
In Teilflächen nach Arbeitsfortschritt. Incl. aller
Befestigungen, Materialien, Maschinen und Entsorgung.
Menge: 360,000 m2

**30.0160 Dachfläche mit Schutzvlies belegen**
Dachfläche mit einer Unterspannbahn abspannen.
Menge: 165,000 m2

**30.0170 Verlegte Unterspannbahn mit Konterlatten befestigen Nebendächer**
Auf den Sparren verlegte Unterspannbahn mit
Konterlatten, 30 mm dick, im Sparrenverlauf befestigen.
Menge: 162,000 m2

**30.0180 Konterlattung (30/50 mm) verlegen, befestigen für wasserdichtes Unterdach**
Verlegte Unterspannbahn mit Konterlatten im
Sparrenverlauf befestigen, Konterlattung (30/50 mm)
inkl. beidseitig angeflanschter Dreikantleisten (für
wasserdichtes Unterdach) im Sparrenverlauf verlegen und
mit verzinkten Drahtstiften befestigen.
Menge: 40,000 m2

**30.0190 Wasserdichtes Unterdach ausbilden Jugendzentrum**
Wasserdichtes Unterdach wie folgt ausbilden:
Verschalte und mit einer Konterlattung (inkl.
beidseitiger Dreikantleisten) versehene Dachfläche mit
einer geeigneten Dachbahn abdichten. Die Abdichtung ist
über die Konterlattung zu führen.
Menge: 40,000 m2

**30.0200 Traglattung (30/50 mm) verlegen, befestigen Nebendächer**
Traglattung (30/50 mm) verlegen
und mit verzinkten Drahtstiften befestigen.
Achsabstand der Sparren: < 800 mm
Menge: 202,000 m2

**30.0210 Traglattung (40/60 mm) verlegen, befestigen**
Traglattung (40/60 mm)verlegen
und mit verzinkten Drahtstiften befestigen.
Achsabstand der Sparren: < 600 mm
Auf der HWL-Aufsparrendämmung zur Befestigung der
Schalung und als Luftzwischenraum.
Menge: 158,000 m2

**30.0220 Diffusionsoffene Schalungsbahn aufbringen**
Vordeckung aus einer Lage diffusionsoffener
Schalungsbahn auf der Schalung aufbringen. Die Nähte
und Stöße sind mind. 8 cm zu überdecken.
Menge: 158,000 m2

**30.0230 Glasvliesbitumendachbahn aufbringen**
*** Bedarfsposition ohne GB
Vordeckung aus einer Lage Glasvliesbitumendachbahn V13
auf der vorhandenen Schalung aufbringen. Die Nähte und
Stöße sind mind. 8 cm zu überdecken.
Menge: 1,000 m2

**30.0240 Kaminkopf verschalen**
Kaminkopf ca. 1,50 m i.M., B/T = 50x90
mit Brettern 24 mm dick, inkl. der erforderlichen
Unterkonstruktion verschalen. Die Ausführung nach DIN
18160 Hausschornsteine ist zu beachten. Rückseitig ist
eine Brandschutzplatte aufzubringen.
Menge: 4,500 m2

**30.0250 Lüftungsband**
Lüftungsband vor Lüftungsöffnungen
liefern und anbringen, an
Traufe / Pult.
Menge: 64,000 m

**30.0260 Lüfterstein Biberschwanz Nebendächer**
Lüfterstein liefern und decken.
Menge: 25,000 st

**30.0270 Ortgang-Blech**
Ortgang Abschlussblech liefern und decken und an der
Unterkonstruktion befestigen. Ortgang
mit Dachüberstand mind. 50 mm
und Unterbrett, ausbilden.
Menge: 4,000 St

**30.0280 Randbereich klammern / schrauben**
Deckung im Randbereich Ortgang / First
/ Pult /Traufe / Kehle klammern / schrauben.
Jeden zweiten Dachstein diagonal versetzt in der
Randbereichsbreite  an der Traglattung mit
Klammern/Schrauben zum System passend
liefern und befestigen.
Menge: 129,000 m

**30.0290 Einseitiges Anarbeiten der Deckung**
*** Bedarfsposition ohne GB
Deckung einseitig anarbeiten, soweit
nicht in den vorstehenden Positionen
enthalten.
Menge: 1,000 m

**30.0300 Zulage für Anarbeiten an Dachflächenfenster**
*** Bedarfsposition mit GB
Zulage für das Anarbeiten an die Dachflächenfenster
nach
Herstellervorschrift.
Menge: 4,000 St

**30.0310 Seitlicher Blei-Anschluss**
Seitlichen Anschluss an aufgehende
Bauteile mit Walzblei liefern und nach
Hersteller-Verarbeitungsvorschrift
ausbilden / einschließlich -Leiste
und Abdichten mit Dichtungsmasse.
Menge: 26,000 m

**30.0320 Firstseitiger Blei-Anschluss**
Firstseitigen Anschluss an aufgehende
Bauteile mit Walzblei liefern und nach
Verarbeitungsvorschrift ausbilden.
Menge: 1,000 m

### 40 Tritte, Lüfter, Dachausstieg, Fenster etc.

**40.0010 Standfläche für Schornsteinfegerarbeiten aus Zinkblech**
Standfläche Breite 250 mm, Länge 410 mm einschl. aller
erforderlicher Befestigungsteile und Standstein,
verzinkt,
liefern und fachgerecht nach Angabe einbauen.
Menge: 4,000 St

**40.0020 Feuerverzinkten Laufrost liefern, einbauen, eindecken**
Feuerverzinkten Laufrost auf den erforderlichen Stützen
einschließlich Unterlagsblech liefern und nach Angaben
der Bauleitung fachgerecht einbauen und eindecken.
Länge 880 m.
Menge: 6,000 St

**40.0030 Kamin-Abdeckplatte mit zwei Durchführungen**
Abdeckplatte für Schornstein aus vorbewittertem
Titan-Zinkblech einschl. zweier Durchführungen.
Abmessungen ca. 90x1,10 m
2-fach gekantet, Kante umlaufend 5 cm stark, Überstand
für die Verschieferung einschl. UK anfertigen und
fachgerecht montieren.
Menge: 1,000 St

**40.0040 Zulage für Anarbeiten der Decksteine im Übergangsbereich**
Mehrpreis für das Anarbeiten der Decksteine im
Übergangsbereich zwischen Aufschiebling und
Hauptdachfläche. Eventuell erforderliche Keilbohlen im
Übergangsbereich sind im Preis einzukalkulieren.
Menge: 15,000 m

**40.0050 Stirnbrett aus gehobelten Brettern liefern & verlegen**
Stirnbrett aus gehobelten Brettern 30 mm bis 170 mm
Breite liefern und vor der Unterkonstruktion verlegen.
Die Bretter werden vor der Verlegung mit einer
farblosen Holzschutzlasur gestrichen. Die Befestigung
erfolgt mit Edelstahlschrauben in der
Unterkonstruktion.
Menge: 27,000 m

**40.0060 Wandanschluss Nocken aus Zinkblech herstellen**
Nockenanschluss aus Zinkblech 1,5 mm im Zuschnitt bis
200 mm herstellen. Noggen am Übergang zu aufgehenden
Bauteilen in die Schieferorteindeckung einarbeiten.
Menge: 5,000 m

**40.0070 Kappleiste Zinkblech**
Kappleiste an Wandanschlüssen liefern und montieren
einschl. andichten und beidecken.
Das Abschlussprofil ist in eine vorher gefräste Nut im
Mauerwerk/Putz einzulassen.
Der Bereich der Nut ist dauerelastisch zu versiegeln.
Menge: 26,000 m

**40.0080 Wandanschlussprofil aus Titanzinkblech herstellen**
Wandanschlussprofil aus Titanzinkblech 0,7 mm im
Zuschnitt bis 125 mm mit vier Kantungen herstellen.
Profil an der Oberkante der Anschlüsse verlegen und mit
Edelstahl-Spenglerschrauben andübeln.
Menge: 26,000 m

**40.0090 Sicherheitsdachhaken liefern, einbauen, eindecken**
Sicherheitsdachhaken nach gültigen
Sicherheitsbestimmungen, feuerverzinkt, liefern und
passend zur vorbeschriebenen Deckung auf
Metallunterlage fachgerecht einbauen und eindecken.
Menge: 4,000 Stk

**40.0100 Dachlüfter als Dachraumentlüftung liefern, einbauen, eindecken**
Dachlüfter als Dachraumentlüftung liefern und passend
zur vorbeschriebenen Deckung nach Angaben der
Bauleitung fachgerecht einbauen und eindecken.
Menge: 2,000 Stk

**40.0110 Sanitärentlüfter liefern, einbauen, eindecken**
Sanitärentlüfter liefern und passend zur verwendeten
Eindeckung nach Angaben der Bauleitung fachgerecht
einbauen und eindecken.
Menge: 1,000 Stk

**40.0120 Dachflächenfenster Velux o.glw. NOTAUSSTIEG**
VELUX Klapp-Schw.Fenster GPU PK06 0070
Polyur. THERMO Alu 94x118 o.glw.
Klapp-Schwing-Fenster mit
45°-Öffnungswinkel und Schwingfunktion bis zum
Anschlag.
Mit Öffnungsgriff unten, Lüftungsklappe
und Luftfilter.
Seitliche Flügelabdeckblecheschraubenlos vormontiert,
Montagewinkel und Markisenkasten im Lieferumfang
enthalten.
Dämmelement am Blendrahmen oben aus geschäumtem
Kunststoff, grau.
Luftdichtheitsklasse 4.
----------------------------------------
Flügel und Blendrahmen: Holzkern mit
nahtloser Kunststoff-Ummantelung aus
Polyurethan, feuchtigkeitsunempfindlich,
dauerhaft, besonders pflegeleicht,
PVC-frei liefern und montieren einschl. andichten und
beidecken.
Menge: 1,000 St

**40.0130 Dachflächenfenster Velux o.glw. als Badfenster**
VELUX Dachflächen-Fenster o.glw.
THERMO Alu Abmessungen wie altes Fenster, sonst wie vor
beschrieben.
Menge: 1,000 St

**40.0140 Dachflächenfenster Velux o.glw. Schornsteinfeger-Ausstieg**
VELUX Klapp-Schw.Fenster GPU PK06 0070
Polyur. THERMO Alu 94x118 o.glw.
Klapp-Schwing-Fenster mit
45°-Öffnungswinkel und Schwingfunktion
bis zum Anschlag.
Mit Öffnungsgriff unten, Lüftungsklappe
und Luftfilter.
Seitliche Flügelabdeckblecheschraubenlos vormontiert,
Montagewinkel
und Markisenkasten im Lieferumfang
enthalten.
Dämmelement am Blendrahmen oben aus
geschäumtem Kunststoff, grau.
Luftdichtheitsklasse 4.
----------------------------------------
Flügel und Blendrahmen: Holzkern mit
nahtloser Kunststoff-Ummantelung aus
Polyurethan, feuchtigkeitsunempfindlich,
dauerhaft, besonders pflegeleicht,
PVC-frei liefern und montieren einschl. andichten und
beidecken.
Menge: 1,000 St

**40.0150 Rolladen für Dachflächenfenster elektrisch**
VELUX Solar-Rollladen SSL PK06 0000S
Aluminium Dunkelgrau  o.glw.
----------------------------------------
Rundum-Schutz durch:
- wirksamen Hitzeschutz,
- optimale (fast völlige) Verdunkelung,
- zusätzliche Wärmedämmung,
- kompletten Sichtschutz,
- weniger Lärm
- mehr Sicherheit gegen Einbruch.
liefern und montieren.
Menge: 3,000 St

**40.0160 Dachfenster Dachboden**
Dachfenster Zinkblech, im Dachboden liefern und
einsetzen.
Menge: 1,000 Stk

**40.0170 Fensterwechsel herstellen**
Fensterwechsel für Dachflächenfenster
Material liefern und Wechsel zwischen zwei
Sparrenfeldern einbauen.
Menge: 3,000 Stk

**40.0180 Schneefanggitter liefern, einbauen, eindecken**
Schneefanggitter aus verzinktem Stahl, Höhe 200 mm,
einschl. aller erforderlicher Einzelformteile und
Verbindungsklammern, Stützenabstand nach Vorgabe,
auf Zinkblechunterlage liefern, einbauen und eindecken.
Menge: 56,000 m

**40.0190 Einzel-Steigtritte für Schieferdeckung liefern, montieren, eindecken**
*** Bedarfsposition ohne GB
Einzel-Steigtritte für Schieferdeckung liefern,
montieren und fachgerecht eindecken.
Menge: 1,000 Stk

### 50 Spenglerarbeiten

**50.0010 Außenliegende Dachrinne**
Dachrinne, halbrund, Titan-Zinkblech,  Nenngröße 333
mm, iefern und verlegen inkl. Haltern und
Befestigung. Rinnenhalter einlassen.
Menge: 64,000 m

**50.0020 Rinneneinhang**
Rinneneinhang, glatt Zuschnitt 250mm als
Übergang von der Dachdeckung zur
Dachrinne,zweifach gekantet.
Menge: 64,000 m

**50.0030 Rinnen-Endstücke**
liefern und montieren.
Menge: 14,000 St

**50.0040 Rinnen-Einhangstutzen**
liefern und montieren.
Menge: 7,000 St

**50.0050 Fallrohr**
Fallrohr, rund, Titan-Zinkblech, DN 100 inkl.
Befestigungen liefern und fluchtgerecht
montieren.
Menge: 45,000 m

**50.0060 Fallrohrbogen**
Fallrohrbogen passend zum Fallrohr
montieren.
DN 100 Zink
Menge: 6,000 St

**50.0070 Schwanenhalsbogen Titanzink liefern, einbauen**
*** Bedarfsposition ohne GB
Schwanenhalsbogen aus Titanzink, passend zu Rinne und
Fallrohr, liefern und in die Entwässerung einbauen.
Menge: 6,000 Stk

**50.0080 Dehnungsausgleicher**
Fallrohrbogen passend zum Fallrohr
montieren.
DN 100 Zink
Menge: 4,000 St

**50.0090 Schiebestück mit Standrohrkappe**
Standrohrkappe, als Verbindung und Übergang
der Regenfallrohre zu den Standrohren,
liefern und montieren.
Material : Titan-Zinkblech
Nenngröße: DN 100
Menge: 6,000 St

**50.0100 Standrohr**
Standrohr mit lösbaren Rohrschellen aus
verzinktem Bandstahl, in Beton oder Mauerwerk
liefern und montieren.
Länge: 2000 mm
Material : Loro o.glw. Stahl rund mit
Reinigungsöffnung
Nenngröße: DN 100
Menge: 6,000 St

**50.0110 Regenfallrohrklappe 80/100/120 mm liefern, einbauen**
Regenfallrohrklappe, d = 80 mm, passend zum
Regenfallrohr, liefern und einbauen.

Regenfallrohrklappe, d = 100 mm, passend zum
Regenfallrohr, liefern und einbauen.

Regenfallrohrklappe, d = 120 mm, passend zum
Regenfallrohr, liefern und einbauen.

Regenfallrohrklappe mit herausnehmbarem Laubfangsieb,
passend zum Regenfallrohr, montieren.
Menge: 2,000 Stk

**50.0120 Kaminverwahrung Titanzink gelötet liefern, montieren, abdichten**
Kaminverwahrung aus Titanzink, 0,7 mm, gelötet, liefern
und inklusive Bleieinfalzung und Kappleisten montieren.
Kappleisten mit Silikon abdichten. Größe: bis 100 x 70
cm

Kaminverwahrung aus Titanzink, 0,7 mm, gelötet, liefern
und inklusive Bleieinfalzung und Kappleisten montieren.
Kappleisten mit Silikon abdichten. Größe: bis 70 x 70
cm
Menge: 1,000 Stk

**50.0130 Fensterbankabdeckung Titanzink 4fach gekantet**
*** Bedarfsposition ohne GB
Fensterbankabdeckung Titanzink 4fach gekantet, mit
Holzunterkonstruktion mit leichtem Gefälle nach außen
montieren, Zinkblech vorbewittert, oberseitig zum
Fenster hin Dichtungsband einlegen, festschrauben und
dauerelastisch versiegeln.
Menge: 1,000 m

### 60 Bogenschnitt Deckung mit InterSIN

**60.0010 Fugendichtband**
Fugendichtband (Kompriband) liefern und einbauen
unter Fensterbänken und an Bauteilabschlüssen und
-übergängen
Menge: 3,000 m

**60.0020 Fassadenverkleidung Giebel mit Bogenschnitt-Schiefer**
Fassadenfläche beider Giebel mit Bogenschnitt
Naturschiefersteinen eindecken, einschl.
Unterkonstruktion.
Schiefergröße: 30 x 30 cm.
Menge: 34,000 m2

**60.0030 Fensterlaibungen verschiefern**
Fensterlaibungen mit
Naturschiefer verschiefern in Bogenschnitt-Deckung,
mit säurefestem Schiefer Qualität InterSIN 300
(in den Codestufen A1, S1, T1),
Steingröße: 30 x 30 cm,
bei einer Mindesthöhen- und Seitenüberdeckung
von 29% der Steinhöhe fachgerecht eindecken.
Die Befestigung erfolgt mit mind. 3 Stck.
feuerverzinkten Schiefernägeln pro Stein,
Naturschiefer.
Menge: 10,000 m

**60.0040 Dachflächen mit Bogenschnitt-Schablone eindecken**
geneigte Dachfläche ca. 50 Grad mit säurefestem
Schiefer Qualität InterSIN 300
(in den Codestufen A1, S1, T1),
Steingröße: 30 x 30 cm,
bei einer Mindesthöhen- und Seitenüberdeckung
von 29% der Steinhöhe fachgerecht eindecken.
Die Befestigung erfolgt mit mind. 3 Stck.
feuerverzinkten Schiefernägeln pro Stein,
Naturschiefer.
Menge: 158,000 m2

**60.0050 Traufeindeckung als eingebundenen Fuß als Mehraufwand**
Traufeindeckung als eingebundenen Fuß entgegen der
Hauptdeckrichtung laufend, einschließlich
erforderlicher Gebindesteine als Mehraufwand zur
Flächendeckung ausbilden.
Menge: 18,000 m

**60.0060 Ortdeckung als eingebundener Anfang- oder Endort als Mehraufwand**
Ortdeckung als eingebundener Anfang- oder Endort als
Mehraufwand zur Flächendeckung eindecken. Der Anfangort
ist als Stichort, der Endort als Doppelort einzudecken.
Menge: 65,000 m

**60.0070 First als Mehraufwand**
First als Mehraufwand zur Flächendeckung ausbilden.
(einmal gemessen / beidseitig gedeckt)
Menge: 10,000 m

**60.0080 Eingebundene Herzkehle als Mehraufwand**
Eingebundene Herzkehle als Mehraufwand zur
Flächendeckung mit Kehlsteinen mit rundem Bruch
eindecken. Im Preis enthalten ist das Liefern und
Anbringen der erforderlichen Kehlschalung inkl.
Dreikantleisten.
Menge: 12,000 m

**60.0090 Rinnenuntersichtsblende / Dachbruchblende eindecken**
Rinnenuntersichtsblende bzw. Dachbruchblende (ca. 250
mm breit) mit einem Gebinde InterSIN-Schiefer
eindecken.
Menge: 18,000 m

**60.0100 Kaminkopf verschalt, in Bogenschnitt-Deckung**
Kaminkopf (verschalt) in Bogenschnitt-Deckung mit
säurefestem Schiefer Qualität InterSin (in den
Codestufen W1, S1, T1) eindecken
Die Orte sind als eingebundene Stichfang- und
Doppelendorte auszubilden.
Die Traufseitigen, sowie die seitlichen Übergänge von
der Dach- in die Kaminfläche sind anzukehlen. Im Preis
enthalten ist das Liefern und Anbringen der
erforderlichen Kehlschalung inkl. Dreikantleisten.
Der firstseitige Anschluss ist mit Metallblechen
auszubilden
Menge: 4,500 m2

### 70 Abdichtungsarbeiten Flachdach

**70.0010 Dampfsperre auf Schalung**
Ausgleichende Dampfsperre auf Holzschalung
aufnaglen incl. Lieferung, Die Nähte sind
vollflächig zu verscheißen.
Fabrikat: Sopravap Fix Alu TS
oder gleichwertig
Menge: 40,000 m2

**70.0020 Gefälledämmung**
Gefälledachdämmung, WLG 024,
liefern und verlegen, oberseitig kaschiert,
Stärke im Mittel 6 cm stark
Menge: 40,000 m2

**70.0030 Schutzvlies**
Schutzvlies 300 g/m², 3mm stark,
liefern und verlegen,
Fabrikat: Bauder
Typ: SV 300
oder gleichwertig
Menge: 40,000 m2

**70.0040 Dämmkeil für Wandaufkantung**
Dämmkeil 10 x 10 cm für Wandaufkantung
liefern und einbauen.
Menge: 4,500 m

**70.0050 Folienabdichtung**
Folienabdichtung für flach geneigte Pultdachfläche
liefern und verlegen, 1,8 mm stark, einschl. Verschnitt
und aller Eckausbildungen,
Fabrikat: Wolfin oder gleichwertig
Angebotenes
Fabrikat:.....................................
Menge: 40,000 m2

**70.0060 Mechanische Befestigung**
Mechanische Fixierung der Kunststoffbahn-
Dachabdichtung aus EVA-Dachbahnen,
Befestigung nach Herstellervorschrift
Menge: 40,000 m2

**70.0070 Wandaufkantung Folienstreifen und Verbundblech**
Wandaufkantung als Folienstreifen, 20 cm hoch,
liefern und verlegen, Verbundblech liefern und
einbauen,
Zuschnitt 400 mm, 1 x gekantet
Menge: 4,500 m

**70.0080 Zulage für die Ausführung von Ecken**
Zulage für die Ausführung von Ecken
bei der Folienabdichtung,
Innen- und Außenecke,
liefern und einbauen
Menge: 1,000 m

**70.0090 Dachrandabschluss**
Ausgleichende Dampfsperre auf Holzschalung
aufnaglen incl. Lieferung, Die Nähte sind
vollflächig zu verscheißen.
Fabrikat: Sopravap Fix Alu TS
oder gleichwertig
Menge: 20,000 m

**70.0100 Wandanschluss**
Wandanschluss der Kunststoffbahn
Dachabdichtung aus EVA-Dachbahn liefern und
verlegen,
einschl. Wandanschlussprofil (h= 60 mm),
Befestigungsmaterial und erforderlichen
Verbundblech, Zuschnitt 10 cm zur Fixierung im Ixel des
Anschlusses sowie dauerelastischer oberseitiger
Verfugung.
Menge: 4,500 m

**70.0110 Dachrandeinfassung aus Aluprofil,**
Dachrandeinfassung aus Aluprofil,
liefern und anbringen, 50 x 100 mm.
Menge: 6,000 m2

### 80 Biberschwanzdeckung

**80.0010 Dachflächen mit Biberschwanzdeckung**
Biberschwanzziegel 18/38 in Doppeldeckung naturrot,
Fabrikat Braas Opal oder gleichwertig,
Biberschwanzziegel auf vorhandene Unterspannbahn und
vorbereitete Dachlattung fachgerecht eindecken,
einschließlich Materiallieferung zur Baustelle.
Menge: 162,000 m2

**80.0020 Ortgang Biberschwanz**
Ortgang mit Ortgangziegel, Biberschwanzdeckung,
ziegelrot, Ortgangausbildung mit Ortgangziegeln,
passend zur Dachdeckung.
Deckung : Biberschwanzdeckung
Dachbereich : Ortgang
Formstein/-ziegel : Ortgangziegel
Befestigung : geschraubt
Farbe : ziegelrot, Braas Opal oder gleichwertig
Angeb. Fabrikat :

.......................................................
.....................
Menge: 26,000 m

**80.0030 Ortgang Biberschwanz Zinkblech**
*** Bedarfsposition ohne GB
Ortgang mit mit Wasserkanal Zinkblech,
Biberschwanzdeckung.
Deckung : Biberschwanzdeckung
Dachbereich : Ortgang
Befestigung : geschraubt
Menge: 26,000 m

**80.0040 First Biberschwanz**
Firstausbildung mit Firstziegeln nach DIN EN 1304,
trocken.
Ausführung:
Firstziegel, Firstband, Firstklammern,
Firstendscheiben, Firstlatten liefern und Dachfirst
mörtellos herstellen; Befestigung mit
korrosionsgeschütztem
Befestigungsmaterial. Das Firstband
muss die Firstanschlussziegel regensicher
überdecken.
Menge: 18,000 m

**80.0050 Traufe Biberschwanz**
Ausgleichende Dampfsperre auf Holzschalung
aufnaglen incl. Lieferung, Die Nähte sind
vollflächig zu verscheißen.
Fabrikat: Sopravap Fix Alu TS
oder gleichwertig
Menge: 48,000 m

**80.0060 Wandanschluss Biberschwanz**
Anschluss beidecken der Dachfläche an aufgehende
Bauteile: An- oder Abschluss der Deckung seitlich an
aufgehende und anschließende Bauteile in der
Dachfläche durch Beidecken mit halben und ganzen
Dachziegeln, inkl. erforderlicher Zuschneidearbeiten.
Deckung : Biberschwanzziegel
Menge: 22,000 m

**80.0070 Wandanschluss Klemmprofil**
Wandanschluss, Klemmprofil m. Überhangblech
Zweiteiliger Wandanschluss bestehend aus einem
Klemmprofil (Kappleiste) und einem Überhangblech,
dessen obere Kantung in eine vorab geschlitzte
Fuge im Putz eingelassen und abgedichtet wird.
Bauteil : Wandanschluss
Materila: Zink
Menge: 22,000 m

**80.0080 Sturmverklammerung verzinkt**
Verklammerung der Deckung aus normalformatigen
Dachsteinen/Dachziegeln gegen Windsog. Zur
Anwendung
kommen Klammern aus verzinktem Eisendraht. Die
Verklammerung erfolgt entsprechend der
vorhandenen Windzone bzw. Lage des Gebäudes
einschließlich
der Gebäudehöhe.
Menge: 162,000 m2

### 90 Nachweisarbeiten

**90.0010 Meisterstunden**
Meisterstunden

Normalstunden eines Meisters
für unvorhergesehene Arbeiten.
Nur gegen Nachweis und auf Anordnung
oder nach Zustimmung des fachlich
zuständigen Bauleiters.
Nachweise sind spätestens am nächsten Werktag
vorzulegen.
Menge: 5,000 Std

**90.0020 Facharbeiterstunden**
Facharbeiterstunden

Normalstunden eines Facharbeiters
für unvorhergesehene Arbeiten.
Nur gegen Nachweis und auf Anordnung
oder nach  Zustimmung des fachlich
zuständigen Bauleiters.
Nachweise sind spätestens am nächsten Werktag
vorzulegen.
Menge: 5,000 Std

**90.0030 Zusätzliche Anfahrten**
*** Stundenlohnarbeiten
Zusätzliche Anfahrten  nach Abschluss der Sanierung.
Menge: 2,000 St

USt %: 19,00
